# Leistungsbeschreibung (GAEB 90, DA81)
Währung: EUR

## Leistungsverzeichnis
Datum: 09.11.22

**1.0 GEZE Boxer E-ISM 24 V DC Gr.3-6 (Integriertes Türschließersystem)**
Integriertes Türschließersystem GEZE Boxer E-ISM 24 V
DC, für Anschlagtüren ab 50 mm Türblattstärke; nach EN
1154, Größe 3 - 6; Gleitschiene mit integrierter
mechanischer Schließfolgeregelung nach EN 1158,
beidseitige elektrische Feststellung nach EN 1155,
Feststellposition stufenlos von ca. 80° bis ca. 120°
einstellbar nach EN 1155, Haltekraft der Feststellung
einstellbar, Feststellposition überfahrbar,
Vandalismusschutz gegen mutwillige Fehlbedienung der
Schließfolgeregelung, Schließkraft,
Schließgeschwindigkeit, hydr. Öffnungsdämpfung und
Endschlag sind im eingebauten Zustand einstellbar.
Für verschiedene Auslösevorrichtungen bauaufsichtlich
zugelassen.

Bei Verwendung an Feuer- und Rauchschutztüren ist ein
Eignungsnachweis der Tür erforderlich!

Anwendungsbereich:
Türbreite:
min.: 1300 mm
max.: 2800 mm

Standflügel:
min.: 540 mm
Je nach Verriegelung des Standflügels ist die
Mindesttürbreite entsprechend größer auszulegen.

Farbton:
(  ) silberfarbig

Zubehör:
(  ) integrierte, weitestgehend unsichtbare flexible
  Öffnungsbegrenzung für E/R/ISM Gleitschienen,

Hinweis:
Allgemeine bauaufsichtliche Zulassung des DIBt
beachten.
Menge: 0,000 Stk

**1.1 Rauchschalterzentrale RSZ 7**
GEZE Rauchschalterzentrale RSZ 7, für Montage an
Feuer- und Rauchschutzabschlüssen geeignet,
ausziehbar, mit Teleskopfunktion, zur Überbrückung
von ungünstigen Sturzsituationen, 30 mm Bauhöhe, im
GEZE Design, mit Alarmschwellennachführung,
Verschmutzungsanzeige und integrierter Prüftaste,
integrierte Leitungsüberwachung zu Deckenmelder und
Handauslösetaster, zum Anschluss von GEZE
Feststellvorrichtungen, zugelassen vom DIBt als
Feststellanlage für Brandschutzabschlüsse, EN 14637
konform

Anschluss: 230 V AC
Ausgangsspannung: 24 V DC, 250 mA

Bei Sturzhöhe > 1 m werden 2 zusätzliche Deckenmelder
benötigt.

Farbton:
( ) silberfarbig
( ) weiß
( ) Edelstahl ähnlich
( ) RAL ..
Menge: 0,000 Stk

**1.2 GEZE-Funkerweiterung FA GC 170**
GEZE-Funkerweiterung FA GC 170 zur kabellosen
Anbindung von Funkkomponenten an GEZE Feststellanlagen

bestehend aus:

GEZE Funkmodul GC 171 zum Anschluss an GEZE
Feststellanlagen, 24 VDC Versorgung direkt über GEZE
Feststellanlage, einrichten mittels Dip-Schalter ohne
zusätzliche Programmierwerkzeuge, Anzeige der
Verbindungsqualität und Status für jeden Teilnehmer,
verschlüsselte Funkverbindung, Funkanbindung von bis
zu sechs Teilnehmer GC 172 / GC 173 / GC 175, geprüft
nach EN 54-25 und EN 54-18, allgemeine
Bauartgenehmigung für GEZE Feststellanlagen

( ) GEZE Funkdeckenrauchmelder GC 172, komplett mit
Sockel, zur kabellosen Verbindung mit dem GEZE
Funkmodul GC 171, verschlüsselte Funkverbindung,
batteriebetrieben, Batterielebensdauer 8 Jahre,
geprüft nach EN 54-7 und EN 54-25, mit
Alarmschwellen-Nachführung entsprechend DIN14677, EN
14637 konform, allgemeine Bauartgenehmigung für GEZE
Feststellanlagen

( ) GEZE Funkdeckentemperaturmelder GC 173, komplett
mit Sockel, zur kabellosen Verbindung mit dem GEZE
Funkmodul GC 171, verschlüsselte Funkverbindung,
batteriebetrieben, Batterielebensdauer 8 Jahre,
geprüft nach EN 54-5 und EN 54-25, EN 14637 konform,
allgemeine Bauartgenehmigung für GEZE Feststellanlagen

( ) GEZE Funkeingabemodul GC 175, zur kabellosen
Verbindung mit dem GEZE Funkmodul GC 171, Anschluss
an Unterbrechertaster oder potentialfreien Kontakt
einer Brandmeldeanlage, verschlüsselte
Funkverbindung, batteriebetrieben,
Batterielebensdauer 5 Jahre, geprüft nach EN 54-25
und EN 54-18, Montage in Unterputzdose EN 14637
konform, allgemeine Bauartgenehmigung für GEZE
Feststellanlagen
Menge: 0,000 Stk

**1.3 Rauchmelder GC 152, 24 V**
GEZE-Rauchmelder GC 152, 24 V, komplett mit Sockel,
geprüft nach EN54-7, integrierte Leitungsüberwachung,
DIN EN 14637 konform, anschließbar an
Rauchschalterzentrale (2 Stk)

Farbton:
(  ) weiß
(  ) RAL ..
Menge: 0,000 Stk

**1.4 Temperaturmelder GC 153**
GEZE-Temperaturmelder GC 153, 24 V, komplett mit
Sockel, geprüft nach EN54-5, integrierte
Leitungsüberwachung, DIN EN 14637 konform,
anschließbar an Rauchschalterzentrale (2 Stk)

Farbton:
(  ) weiß
(  ) RAL ..
Menge: 0,000 Stk

**1.5 Mitnehmerklappe CB flex**
GEZE-Mitnehmerklappe CB flex im GEZE
Türschließerdesign, zur Sicherstellung der korrekten
Schließfolge bei allen 2-flügeligen GEZE
Türschließsystemen mit Schließfolgeregelung, Länge im
montiertem Zustand stufenlos einstellbar (70 - 210 mm
Überstand), nicht sichtbarer Klapp- und
Längeneinstellmechanismus, mit seitlicher Abdeckkappe,
bauseitig ablängbar, lackierte Oberfläche als Standard.

Farbton:
(  ) silberfarbig
(  ) nach RAL
Menge: 0,000 Stk

**1.6 Abnahmeprüfung**
Abnahmeprüfung der Feststellanlage und dauerhaftes
Anbringen des Zulassungsschildes
Menge: 0,000 Stk

**1.7 Wartung und Prüfung von Feststellanlagen (Standard)**
Servicepaket für Wartung und Prüfung nach
DIBt-Zulassung sowie nach Herstellerangabe mit
folgenden Leistungsmerkmalen:

- Einmalige Wartung je Vertragsjahr
- Kostenlose Bereitstellung und Führung der
  Prüfunterlagen
- Anbringen der Prüfplakette
- Stör- und Reparatureinsätze während der
  Vertragslaufzeit werden zu reduzierten Stundensätzen
  durchgeführt
- Der Einsatz von Servicetechnikern erfolgt innerhalb
  24 Stunden nach Meldungseingang von Montag -  Freitag
  in der Zeit von 07.00 - 17.00 Uhr ohne Zuschläge
- Persönliche Erreichbarkeit des Helpdesk 24 Std. an
  365 Tagen
- Vertragslaufzeit: 2 Jahre
Menge: 0,000 Stk

**1.8 Wartung und Prüfung von Feststellanlagen (Eventualposition) mit Gewährleistungsverlängerung**
Servicepaket für Wartung und Prüfung nach
DIBt-Zulassung sowie nach Herstellerangabe mit
folgenden Leistungsmerkmalen:

- Verlängerung der Gewährleistung auf 36 Monate
  (Voraussetzung: Abschluss des Wartungsvertrages
  spätestens 3 Monate nach Inbetriebnahmedatum)
- Einmalige Wartung je Vertragsjahr
- Kostenlose Bereitstellung und Führung der
  Prüfunterlagen
- Anbringen der Prüfplakette
- Stör- und Reparatureinsätze während der
  Vertragslaufzeit werden zu reduzierten Stundensätzen
  durchgeführt
- Keine gesonderte Berechnung von Kleinteilen bis
  25,- EUR je Wartung
- Keine gesonderte Berechnung von Arbeitszeit bei
  Austausch von Ersatzteilen während der Wartung
- Der Einsatz von Servicetechnikern erfolgt innerhalb
  24 Stunden nach Meldungseingang von Montag -  Freitag
  in der Zeit von 07.00 - 17.00 Uhr ohne Zuschläge
  (ausgenommen Sonn- und Feiertage)
- Persönliche Erreichbarkeit des Helpdesk 24 Std. an
  365 Tagen
- Vertragslaufzeit: 3 Jahre
Menge: 0,000 Stk

USt %: 19,00
